# Válvula de esfera paso total, serie 2007N de Genebre. Alta presión. Acero al carbono. Rosca NPT 3/8'' - De Genebre

- Propiedad del archivo: CONSTRUNARIO
- Formato: FIEBDC-3/2012
- Programa: Construnario Versión 3.51
- Fecha de los precios: 09/10/2024
- Divisa: EUR

**GEN2007N 03** u Válvula de esfera paso total, serie 2007N de Genebre. Alta presión. Acero al carbono. Rosca NPT 3/8'' - De Genebre
Precio: 70.60
Válvula de esfera paso total, serie 2007N de Genebre. Alta presión. Acero al carbono. Rosca NPT 3/8'' 1. Válvula de Esfera Alta Presión. 2. Construcción en Acero al Carbono ASTM A105. 3. Extremos roscados según ASME B1.20.1 NPT. 4. Material de asientos PEEK. 5. Dispositivo anti-estático. 6. Presión máxima de trabajo 255 bar / 3700 PSI. (ASME B16.34 Clase 1500) 7. Temperatura de trabajo -30 ºC +250 ºC. Const.: acero al carbono ASTM A105. Esfera y eje inoxidable 304. Asientos PEEK. Serie 1500 (255 bar) – Temp. -30ºC +250ºC. Rosca NPT Código EAN: 8428381286813
