# Válvula de esfera paso total, referencia 2025N 03 de Genebre. 3 piezas inox NPT 3/8 - De Genebre

- Propiedad del archivo: CONSTRUNARIO
- Formato: FIEBDC-3/2012
- Programa: Construnario Versión 3.51
- Fecha de los precios: 25/07/2024
- Divisa: EUR

**GEN2025N 03** u Válvula de esfera paso total, referencia 2025N 03 de Genebre. 3 piezas inox NPT 3/8 - De Genebre
Precio: 24.49
Válvula de esfera paso total, referencia 2025N 03 de Genebre. 3 piezas inox NPT 3/8 1. Válvula esfera paso total 3 piezas 2. Extremos roscados según ASME B1.20.1 NPT. 3. Construcción en acero inox. 1.4408 (CF8M). 4. Asientos PTFE + 15 % Fibra de Vidrio. (otro material consultar) 5. Tórica en el eje de FKM (Viton). 6. Juntas del eje PTFE + 15 % Grafito. 7. Sistema de bloqueo. 8. Montaje actuador directo s/ ISO 5211. 9. Eje inexpulsable. 10. Presión de trabajo máxima 63 bar. 11. Temperatura de trabajo –25 ºC + 180 ºC. Const.: acero inox. CF8M (316) microfusión rosca NPT. Juntas y asientos PTFE + 15% FV tórica eje: vitón. PN - 63. Temp. -25ºC + 180ºC. Montaje directo s/ISO 5211 con sistema de bloqueo. Código EAN: 8428381193319
