# Válvula de esfera paso total, serie 2052 de Genebre. Fondo cuba I-316 RG 1 1/2' - De Genebre

- Propiedad del archivo: CONSTRUNARIO
- Formato: FIEBDC-3/2012
- Programa: Construnario Versión 3.51
- Fecha de los precios: 26/11/2024
- Divisa: EUR

**GEN_205208** u Válvula de esfera paso total, serie 2052 de Genebre. Fondo cuba I-316 RG 1 1/2' - De Genebre
Precio: 523.18
Válvula de esfera paso total, serie 2052 de Genebre. Fondo cuba I-316 RG 1 1/2' 1. Válvula esfera paso total 3 piezas 2. Extremos: Fondo de tanque / roscado ISO 7-1 (EN 10226-1). 3. Construcción en Inox 1.4408 (CF8M) y 316 L. 4. Asientos PTFE + 15 % Fibra de Vidrio. 5. Tórica en el eje de FPM. 6. Juntas del eje PTFE + 15 % Grafito. 7. Sistema de bloqueo. 8. Montaje actuador directo s/ ISO 5211. 9. Eje inexpulsable. 10. Presión de trabajo máxima 63 bar. 11. Temperatura de trabajo –25 ºC + 180 ºC Válvula esfera paso total fondo de cubas. Construcción acero inox. Cf8m (316) y 316l (fondo de cubas). Extremo rosca gas din 2999 y fondo de cubas. Asientos ptfe + 15% fv. Tórica eje vitón. Pn 63. Temp -25ºc + 180ºc. Montaje directo según iso 5211. Mando manual por palanca con sistema de bloqueo. Medida 1 1/2". Código EAN: 8428381042365
