# Válvula mariposa tipo wafer, serie 2113 de Genebre. Con reductor manual 8' - De Genebre

- Propiedad del archivo: CONSTRUNARIO
- Formato: FIEBDC-3/2012
- Programa: Construnario Versión 3.51
- Fecha de los precios: 27/11/2024
- Divisa: EUR

**GEN2113 16** u Válvula mariposa tipo wafer, serie 2113 de Genebre. Con reductor manual 8' - De Genebre
Precio: 393.11
Válvula mariposa tipo wafer, serie 2113 de Genebre. Con reductor manual 8' 1. Válvula de mariposa tipo wafer. 2. Construcción en fundición nodular EN-GJS-400 (GGG-40). 3. Disco de fundición nodular recubierto con EPDM. 4. Diseño según API 609. 5. Longitud entre caras según ASME B16.10. 6. Montaje entre bridas ANSI 150 y EN 1092 PN 10/16. 7. Recubrimiento interior y exterior con pintura epoxi RAL 3000. 8. Reductor manual con finales de carrera internos. 9. Presión máxima de trabajo 300 PSI. 10. Temperatura Máxima de trabajo: 80ºC. 11. Certificación UL/FM para aplicación en instalaciones fijas contra incendios. Cuerpo fundición nodular GGG.40. Disco fundición nodular + EPDM. Diseño según API 609. Distancia entre caras según ASME B16.10. Presión de trabajo 300 PSI. Temp. de trabajo: 0ºC +80ºC. Certificación UL/FM. Código EAN: 8434055019359
