# 3035 Válvula de esfera Palomilla H-H PN25 Paso total 3/4" - De Genebre

- Propiedad del archivo: CONSTRUNARIO
- Formato: FIEBDC-3/2012
- Programa: Construnario Versión 3.51
- Fecha de los precios: 02/07/2024
- Divisa: EUR

**GEN3035 05** u 3035 Válvula de esfera Palomilla H-H PN25 Paso total 3/4" - De Genebre
Precio: 9.00
Válvula de esfera. Pn 25 paso total. Construcción en latón une-en 12165 cromado. Juntas ptfe. Extremos rosca gas h-h, iso 228/1. Temp. Máx. 180ºc. Mando manual por palomilla. Medida 3/4". Código EAN: 8428381008699
