# 3038 Válvula de esfera Palomilla M-H PN25 Paso total Maneta roja 1/2" - De Genebre

- Propiedad del archivo: CONSTRUNARIO
- Formato: FIEBDC-3/2012
- Programa: Construnario Versión 3.51
- Fecha de los precios: 02/07/2024
- Divisa: EUR

**GEN3038 04** u 3038 Válvula de esfera Palomilla M-H PN25 Paso total Maneta roja 1/2" - De Genebre
Precio: 5.87
Válvula esfera palomilla roja h-h. PN 25. Paso total. Construcción en latón din 17660 cromado. Juntas ptfe. Extremos rosca gas h-h, iso 228/1. Temp. Máx.180 ºC. Mando manual por palomilla. Medida 1/2". Código EAN: 8428381007555
