# Válvula de esfera mini de Genebre. 1/8" - De Genebre

- Propiedad del archivo: CONSTRUNARIO
- Formato: FIEBDC-3/2012
- Programa: Construnario Versión 3.51
- Fecha de los precios: 06/11/2024
- Divisa: EUR

**GEN3096 01** u Válvula de esfera mini de Genebre. 1/8" - De Genebre
Precio: 3.44
Válvula de esfera mini de Genebre. 1/8" 1. Válvula esfera tipo mini, paso reducido. 2. Presión máxima de trabajo 16 bar (PN 16). 3. Construcción cuerpo en latón según UNE-EN 12165 cromado. 4. Extremos roscados gas (BSP) hembra según ISO 228/1. 5. Temperatura de trabajo desde -20ºC a 110ºC. 6. Accionamiento maneta aluminio. 7. Asientos PTFE. PN 16. Paso reducido. Construcción en latón cromado UNE-EN 12165 . Asientos PTFE. Extremos rosca gas (BSP) H-H según ISO 228/1. Temp. máx. 110ºC. Mando palomilla aluminio Código EAN: 8428381044369
