# 3195N Válvula de escuadra con filtro - rosca 1/2" NPT x G3/8" - De Genebre

- Propiedad del archivo: CONSTRUNARIO
- Formato: FIEBDC-3/2012
- Programa: Construnario Versión 3.51
- Fecha de los precios: 02/07/2024
- Divisa: EUR

**GEN3195N03** u 3195N Válvula de escuadra con filtro - rosca 1/2" NPT x G3/8" - De Genebre
Precio: 4.99
Válvula de escuadra con filtro - rosca ntp pn 10. Paso estándar. Construcción en latón según une-en 12165. Acabado cromado pulido. Extremos roscados hembra npt según ansi b 1.20.1 y macho asme b 1.1 o según iso 228/1. Temp. Máx. 120º c. Filtro inox. 1/2" nptx unef 9/16 24h. Código EAN: 8428381231769
