# 3785 Presostato 4 vías rosca NPT 1/4" - De Genebre

- Propiedad del archivo: CONSTRUNARIO
- Formato: FIEBDC-3/2012
- Programa: Construnario Versión 3.51
- Fecha de los precios: 09/10/2024
- Divisa: EUR

**GEN3785 02** u 3785 Presostato 4 vías rosca NPT 1/4" - De Genebre
Precio: 22.20
Presostato 4 vías para controlar presión de máx de agua. Tensión de conexión 240v 50hz. Potencia máxima conexión 1.5 kw. Presión máxima trabajo 4 bar. Regulación de 0 a 4 bar. Tiempo máximo de maniobras 60 ciclos/min. Diferencial variable. 1/4". Código EAN: 8428381533825
