# Válvula de esfera 2 piezas bridada, serie 5528A de Genebre. 1 1/4" GNP-44 - De Genebre

- Propiedad del archivo: CONSTRUNARIO
- Formato: FIEBDC-3/2012
- Programa: Construnario Versión 3.51
- Fecha de los precios: 07/10/2024
- Divisa: EUR

**GEN5528A 07 128** u Válvula de esfera 2 piezas bridada, serie 5528A de Genebre. 1 1/4" GNP-44 - De Genebre
Precio: 361.91
Válvula de esfera 2 piezas bridada. Cuerpo: inox. CF8M (316) microfusión. Asientos y juntas: PTFE +15% FV tórica eje: vitón. Dispositivo antiestático. Presión máx.: 40/16 BAR según medida. Temp.: -30ºC +180ºC. Mando manual por palanca. Long: S/DIN 3202 F-4 DN 15 DN 100 F-5 DN 125 DN 200. Con actuador GNP Código EAN: 8428381232964
