# 5605 Válvula esfera 1 pieza tipo wafer 1 1/2" - De Genebre

- Propiedad del archivo: CONSTRUNARIO
- Formato: FIEBDC-3/2012
- Programa: Construnario Versión 3.51
- Fecha de los precios: 09/10/2024
- Divisa: EUR

**GEN5605 08 52** u 5605 Válvula esfera 1 pieza tipo wafer 1 1/2" - De Genebre
Precio: 767.16
Válvula esfera 3 piezas: extremos clamp const.: acero inox. Cf8m (316) microfusión asientos integrales y juntas: ptfe. Medida 1 1/2". Código EAN: 8428381058496
