# 5608 Válvula mariposa tipo LUG DIN 5" - De Genebre

- Propiedad del archivo: CONSTRUNARIO
- Formato: FIEBDC-3/2012
- Programa: Construnario Versión 3.51
- Fecha de los precios: 02/07/2024
- Divisa: EUR

**GEN5608 13 48** u 5608 Válvula mariposa tipo LUG DIN 5" - De Genebre
Precio: 1059.16
Válvula mariposa tipo LUG DIN. Características de válvula ver art. 2108. Especificar tensión de alimentación necesaria. Medida 5". Código EAN: 8428381289876
