# Válvula esfera 2 piezas, serie 5649 de Genebre. 1 1/4'' - De Genebre

- Propiedad del archivo: CONSTRUNARIO
- Formato: FIEBDC-3/2012
- Programa: Construnario Versión 3.51
- Fecha de los precios: 07/10/2024
- Divisa: EUR

**GEN5649 07 51** u Válvula esfera 2 piezas, serie 5649 de Genebre. 1 1/4'' - De Genebre
Precio: 408.50
Válvula esfera 2 piezas, serie 5649 de Genebre. 1 1/4'' 1. Válvula de esfera para montaje con actuador. Paso total. 2. Construcción en latón s/ UNE-EN 12165 cromado. 3. Extremos rosca gas (BSP) hembra según ISO 228/1. 4. Accionamiento mediante palanca de acero. 5. Montaje actuador directo según ISO 5211. 6. Eje inexpulsable. 7. Temperatura de trabajo desde -20ºC a 110ºC. 8. Presión máxima de trabajo 40 bar (PN 40). 9. Asientos en PTFE. PN 40. Paso total. Construcción en latón UNE-EN 12165 cromado. Extremos rosca gas (BSP) H-H ISO 228/1. Asientos PTFE. Juntas tóricas NBR. Temp. máx. 110ºC. Conexión a actuador s/ ISO 5211. Palanca en acero. También disponible con rosca NPT (3023N) Código EAN: 8428381150770
