# Válvula esfera 2 piezas, serie 5649 de Genebre. 2 1/2'' - De Genebre

- Propiedad del archivo: CONSTRUNARIO
- Formato: FIEBDC-3/2012
- Programa: Construnario Versión 3.51
- Fecha de los precios: 09/10/2024
- Divisa: EUR

**GEN5649 10 53** u Válvula esfera 2 piezas, serie 5649 de Genebre. 2 1/2'' - De Genebre
Precio: 1226.68
Válvula esfera 2 piezas, serie 5649 de Genebre. 2 1/2'' 1. Válvula esfera con paso total 2. Construcción en latón s/ UNE-EN 12165 cromado 3. Extremos rosca gas (BSP) H-H según ISO 228/1 4. Accionamiento mediante palanca de acero 5. Temperatura de trabajo desde -20ºC a 110ºC 6. Presión máxima de trabajo 25 bar (PN 25) 7. Asientos PTFE 8. Producto certificado WRAS PN 25. Paso total. Construcción en latón UNE-EN 12165 cromado. Asiento PTFE. Extremos roscados H-H - ISO 228/1. Temp. máx. 110ºC. Mando manual por palanca de acero. Código EAN: 8428381147633
