# Válvula esfera escuadra con tuerca loca, referencia 70302 04 00 de Genebre. PN16 - De Genebre

- Propiedad del archivo: CONSTRUNARIO
- Formato: FIEBDC-3/2012
- Programa: Construnario Versión 3.51
- Fecha de los precios: 28/06/2024
- Divisa: EUR

**GEN70302 04 00** u Válvula esfera escuadra con tuerca loca, referencia 70302 04 00 de Genebre. PN16 - De Genebre
Precio: 6.17
PN 16. Paso total. Construcción en latón cromado según UNE-EN 12165. Asientos PTFE. Extremos roscados rosca gas (BSP) M-H - ISO 228/1. Temp. máx. 110ºC. Mando manual por palanca de aluminio azul. Código EAN: 8434055025534
