# 71028 Válvula monotubo termostatizable 1/2" - De Genebre

- Propiedad del archivo: CONSTRUNARIO
- Formato: FIEBDC-3/2012
- Programa: Construnario Versión 3.51
- Fecha de los precios: 28/06/2024
- Divisa: EUR

**GEN71028 04 00** u 71028 Válvula monotubo termostatizable 1/2" - De Genebre
Precio: 33.22
Válvula monotubo termostatizable. Construcción en latón niquelado s/une-en12164-12165. Juntas de cierre en elastómero. Volante en abs antirrobo. Conexión al emisor rosca macho iso 228/1. Conexión a tubería de cobre y plástico mediante racor de compresión* (ver enlaces, no incluidos). Rosca macho w24,5x19h/1". Mando manual intercambiable por cabezal termostático. Sonda de entrada incorporada. Temp. Máx. Trabajo 110ºc. Presión máx. Trabajo 10bar. Longitud válvula 146mm. Longitud tubo sonda: 195mm. Código EAN: 8428381223054
