# Pegado con SikaCeram®-242 Rapid, mediante aplicación manual

- Propiedad del archivo: CONSTRUNARIO
- Formato: FIEBDC-3/2012
- Programa: Construnario Versión 3.51
- Fecha de los precios: 29/07/2024
- Divisa: EUR
- Código: sika-sau (10/09/2024)

**PUSIK306** m2 Pegado con SikaCeram®-242 Rapid, mediante aplicación manual
Pegado de piezas cerámicas de clase C2FT en capa fina, mediante un adhesivo cementoso mejorado, SikaCeram-242 Rapid o similar, tipo C2FT de acuerdo a la norma EN-12004:2007, SikaCeram®-242 Rapid o similar, con una adherencia superior a 1 MPa (según EN 1348:1997), aplicado a mano con una llana con un espesor de capa de entre 3 y 15 mm, siguiendo las indicaciones de la Hoja Técnica del producto, incluyendo suministro de materiales, aplicación, medios auxiliares y eliminación de residuos a vertedero. Incluso humectación del soporte si este es poroso y la preparación de la mezcla con una batidora eléctrica

| Código | Ud | Descripción | Rendimiento | Precio | Importe |
|---|---|---|---|---|---|
| SIK_466913 | u | Adhesivo cementoso rápido para la colocación de piezas cerámicas en capa fina – Clase C2FT, SikaCeram®-242 Rapid de Sika (material) | 0.160 | 33.2 | 5.31 |
| MOC001 | h | Oficial 1ª (mano de obra) | 0.900 | 20.91 | 18.82 |
| MOC002 | h | Peón especialista (mano de obra) | 0.900 | 17.03 | 15.33 |
|  |  | Costes directos |  |  | 39.46 |

## Recursos

**SIK_466913** u Adhesivo cementoso rápido para la colocación de piezas cerámicas en capa fina – Clase C2FT, SikaCeram®-242 Rapid de Sika
Adhesivo cementoso rápido para la colocación de piezas cerámicas en capa fina – Clase C2FT, SikaCeram®-242 Rapid de Sika Usos Es un producto adecuado para el pegado en continuo de piezas cerámicas en capa fina. SikaCeram®-242 Rapid es adecuado para el pegado de los siguientes tipos de baldosas: Piezas de cerámica de pasta roja o blanca. Gres extrusionado o monococcion. Gres porcelánico. Piedra natural. Mosaico vítreo. En general, todo tipo de baldosas de baja absorción, que podrían tener problemas de adhesión con otros cementos cola. SikaCeram®-242 Rapid puede ser usado en los siguientes soportes: Hormigón y mortero. Ladrillo. Yeso (con imprimación). Placas de yeso (con imprimación). Fibro-Cemento. Suelos nivelados con morteros con contenido en anhidrita (con la imprimación correspondiente). Suelos de calefacción radiante. En general todos los soportes que puedan sufrir movimientos de retracción expansión térmica. SikaCeram®-242 Rapid se puede usar en paredes y suelos en interior y exterior Ventajas Excelente adherencia a la mayoría de los soportes (hormigón, mortero cementoso, piedra, ladrillo, etc.). Excelente adherencia sobre yeso/anhidrita cuando se imprima con Sika® Ceram-10 W Primer. Fácil de utilizar con excelente trabajabilidad y consistencia tixotrópica.Adhesivo cementoso rápido para la colocación de piezas cerámicas en capa fina – Clase C2FT Excelente adherencia a la mayoría de los soportes (hormigón, mortero cementoso, piedra, ladrillo, etc.). Excelente adherencia sobre yeso/anhidrita cuando se imprima con Sika® Ceram-10 W Primer. Fácil de utilizar con excelente trabajabilidad y consistencia tixotrópica.
