# Sistema Sikafloor® PurCem HB-22

- Propiedad del archivo: CONSTRUNARIO
- Formato: FIEBDC-3/2012
- Programa: Construnario Versión 3.51
- Fecha de los precios: 29/07/2024
- Divisa: EUR
- Código: sika-sau (10/09/2024)

**PUSIK809** m2 Sistema Sikafloor® PurCem HB-22
Sistema de pavimento híbrido de poliuretano - cemento, ligeramente texturado, adecuado para zonas sometidas a choques de alta temperatura y cargas pesadas, abrasión y exposición a productos químicos, que se emplea en instalaciones químicas y de procesamiento, cocinas industriales, plantas de reciclaje.... con un espesor de 4mm a 9mm. Cumple con los siguientes certificados: Marcado CE y declaración de prestaciones basada en la norma EN 13813:2002 Material para solados y pavimentos - Material para solados - Propiedades y requisitos - Material para solados de resina sintética; Ensayos de incendio EN 13501-1, APPLUS, nº 21/32305616-2; Prueba de resistencia al deslizamiento DIN 51130, Roxeler, nº 020070-21-13. El sistema está compuesto de una imprimación híbrida de poliuretano coloreado, multicomponente, en base acuosa, Sikafloor®-21 PurCem® o similar con un consumo aproximado de 3 kg/m2; una capa base de pavimento híbrido de poliuretano coloreado en base agua multicomponente tipo Sikafloor®-21 PurCem® o similar con un mezclado 3.0 : 3.0 : 15 de CompA:CompB:CompC (partes en peso) con un consumo aproximado total de 1,9 kg/m2 y mm de espesor, con espolvoreo de árido en exceso con granulometría 0,7 - 1,2 mm, con un consumo de 4-5 kg/m2, y una capa de sellado de pavimento híbrido de poliuretano coloreado con alta resistencia a la abrasión tipo Sikafloor®-31 PurCem® o similar, con un mezclado 1.0: 1.5 : 2.1 : 0.5 de CompA:CompB:CompC:CompD (partes en peso) con un consumo aproximado total de 0,6 - 0,8 kg/m2 ,según indicaciones de la Hoja Técnica del producto, incluyendo suministro de materiales, aplicación, medios auxiliares y eliminación de residuos a vertedero.

| Código | Ud | Descripción | Rendimiento | Precio | Importe |
|---|---|---|---|---|---|
| SIK_705278 | kg | Revestimiento híbrido de poliuretano, autonivelante Sikafloor®-21 PurCem® de Sika (material) | 10.600 | 5.51 | 58.41 |
| SIK_698968 | u | Líquido de color para Sikafloor PurCem de Sika. Verde amarillo (material; 30/07/2024) | 0.260 | 20.64 | 5.37 |
| 118764SIK | kg | Arena para antiderrapantes, semigrueso 0,4-1,0 mm Sikadur®-510 de Sika (material; 30/07/2024) | 5.000 | 0.38 | 1.90 |
| SIK_705297 | kg | Capa de sellado híbrida de poliuretano, resistente a los choques químicos y térmicos, Sikafloor®-31 PurCem® de Sika (material) | 0.700 | 13.8 | 9.66 |
| MOC001 | h | Oficial 1ª (mano de obra) | 0.200 | 20.91 | 4.18 |
| MOC002 | h | Peón especialista (mano de obra) | 0.200 | 17.03 | 3.41 |
| %CO5 | % | Costes indirectos (10/09/2024) | 4 % | 82.93 | 3.32 |
|  |  | Costes directos |  |  | 86.25 |

## Recursos

**SIK_705278** kg Revestimiento híbrido de poliuretano, autonivelante Sikafloor®-21 PurCem® de Sika
Revestimiento híbrido de poliuretano, autonivelante, para pavimentos de alta resistencia mecánica, química y térmica, con acabado antideslizante Sikafloor®-21 PurCem® es un pavimento híbrido de poliuretano coloreado, multicomponente, en base acuosa. Tiene un acabado superficial liso, de alta abrasión, resistente a los productos químicos, al impacto y al deslizamiento. Alta resistencia química Excelente resistencia mecánica Bajas emisiones de VOC

**SIK_698968** u Líquido de color para Sikafloor PurCem de Sika. Verde amarillo
Líquido de color para Sikafloor PurCem

**118764SIK** kg Arena para antiderrapantes, semigrueso 0,4-1,0 mm Sikadur®-510 de Sika
Sikadur®-510 Usos: . Arena para sistemas antideslizantes de tipo semigrueso.

**SIK_705297** kg Capa de sellado híbrida de poliuretano, resistente a los choques químicos y térmicos, Sikafloor®-31 PurCem® de Sika
Sikafloor®-31 PurCem® es una capa de sellado híbrida de poliuretano coloreado, multicomponente, con alta resistencia a la abrasión, a los productos químicos y a la temperatura. Buena resistencia a productos químicos específicos Muy buena resistencia mecánica Buena resistencia térmica Sin olor No mancha Baja emisión de VOC
