# Pulsador convencial persianas con interface KNX

- Propiedad del archivo: CONSTRUNARIO
- Formato: FIEBDC-3/2012
- Programa: Construnario Versión 3.51
- Fecha de los precios: 17/06/2024
- Divisa: EUR
- Código: schneider-el (26/06/2024)

**PSCH_1068** u Pulsador convencial persianas con interface KNX
Precio: 100.43
Pulsador convencial persianas con interface KNX de SCHNEIDER ELECTRIC.

| Código | Ud | Descripción | Rendimiento | Precio |
|---|---|---|---|---|
| SCH_MTN670802 | u | Interface de pulsadores empotrar 2 elementos, referencia MTN670802 de Schneider (material) | 1.000 | 71.35 |
| SCH_MTN31550000 | u | Mecanismo de doble pulsador, referencia MTN3155-0000 de Schneider. Compatible con la gama Elegance y D-life (material) | 1.000 | 23.18 |
| SCH_MTN432525 | u | Tecla doble, referencia MTN433525 de la serie Elegance de Schneider. Color: blanco activo (material) | 1.000 | 5.53 |
| SCH_MTN40103035 | u | Marco 1 elemento, referencia MTN4010-3035 de la serie Elegance de Schneider. Color: blanco activo (material) | 1.000 | 3.85 |

## Recursos

**SCH_MTN670802** u Interface de pulsadores empotrar 2 elementos, referencia MTN670802 de Schneider
Interfaz de pulsador, 2 elementos plus. Genera una tensión de señal interna para conectar 2 pulsadores convencionales o contactos flotantes y para conectar 2 LED de baja corriente. Los núcleos tienen una longitud de 30 cm y pueden extenderse hasta un máximo. 7,5 m. Para instalación en una caja de conexiones convencional de 60 mm. Funciones del software KNX: Conexión, regulación o control de persianas a través de 1 o 2 entradas, valores de posición para control de persiana (8 bits), flancos de impulso con telegramas de 1, 2, 4 u 8 bits. Diferenciación entre activación corta y larga, telegrama de inicialización, transmisión cíclica, flancos de pulso con telegramas de 2 bytes, regulador lineal de 8 bits, escenas. Contador, función de bloqueo, contacto de apertura/contacto de cierre, tiempo de antirrebote. Salidas para la conexión de indicadores luminosos de control (indicadores luminosos de baja corriente) para el indicador de estado. Para cada tipo de objeto de entrada/salida: Tensión de contacto: < 3 V (SELV). Corriente de contacto: <0,5 mA. Corriente de salida: máx. 2 mA. Máx. longitud del cable: 30 cm no blindados, se pueden ampliar hasta un máximo de 7,5 m con cable trenzado no blindado. Dimensiones: aprox. 40 x 30,5 x 12,5 mm (LxAnxAl). Color: blanco polar. Código EAN: 3606485012216

**SCH_MTN31550000** u Mecanismo de doble pulsador, referencia MTN3155-0000 de Schneider. Compatible con la gama Elegance y D-life
mecanismo de Doble pulsador fijación por tornillos o garras Código EAN: 3606480307065

**SCH_MTN432525** u Tecla doble, referencia MTN433525 de la serie Elegance de Schneider. Color: blanco activo
Agréguelo a su interruptor o inserción de pulsador para obtener un conjunto completo. Termoplástico de calidad del material, sin halógenos. Un sistema con muchas combinaciones posibles Fáciles de instalar Código EAN: 3606485094731

**SCH_MTN40103035** u Marco 1 elemento, referencia MTN4010-3035 de la serie Elegance de Schneider. Color: blanco activo
Marco 1 elemento Código EAN: 3606481189899
