# Toma bipolar con TTL (schuko) Odace plata y marco Touch wengué

- Propiedad del archivo: CONSTRUNARIO
- Formato: FIEBDC-3/2012
- Programa: Construnario Versión 3.51
- Fecha de los precios: 17/06/2024
- Divisa: EUR
- Código: schneider-el (26/06/2024)

**PSCH_301** u Toma bipolar con TTL (schuko) Odace plata y marco Touch wengué
Toma bipolar con TTL (schuko) plata y marco Touch wengué de la serie odace de SCHNEIDER ELECTRIC, realizado con tubo de PVC corrugado de color negro de 16 mm y grado de protección IP 545 según UNE 20324 y conductor flexibe de cable unipolar H07V-K, 450/750 V, clase 5 de 1,5 mm2 de Cu., con aislamiento de PVC y caja de empotrar universal, totalmente montado e instalado.

| Código | Ud | Descripción | Rendimiento | Precio | Importe |
|---|---|---|---|---|---|
| SCH_S530037 | u | Base Schuko, referencia S530037 de la serie Odace de Schneider. Color: plata (material) | 1.000 | 9.91 | 9.91 |
| SCH_S530802P | u | Marco 1 elemento, referencia S530802P de la serie Odace Touch de Schneider. Color: wengué (material) | 1.000 | 21.38 | 21.38 |
| MOC060 | h | Oficial 1ª electricista (mano de obra) | 0.450 | 21.61 | 9.72 |
| MOC061 | h | Ayudante electricista (mano de obra) | 0.450 | 19.45 | 8.75 |
| MTC_TPVCCF16 | m | Tubo PVC corrugado flexible Ø16 mm (material) | 6.000 | 0.27 | 1.62 |
| MTC_CC450750115 | m | Cable cobre H07V-K 450/750 V 1x1,5 mm2 (material) | 16.000 | 0.44 | 7.04 |
| MTC_CEU | u | Caja de empotrar universal (material) | 1.000 | 0.62 | 0.62 |
| MTC_PEQMAT | u | Pequeño material (material) | 1.000 | 0.95 | 0.95 |
|  |  | Costes directos |  |  | 59.99 |

## Recursos

**SCH_S530037** u Base Schuko, referencia S530037 de la serie Odace de Schneider. Color: plata
Base Schuko Código EAN: 3606480492587

**SCH_S530802P** u Marco 1 elemento, referencia S530802P de la serie Odace Touch de Schneider. Color: wengué
Marco 1 elemento Código EAN: 3606480391743
