# Carátula RJ45 Keystone 2 módulos polar

- Propiedad del archivo: CONSTRUNARIO
- Formato: FIEBDC-3/2012
- Programa: Construnario Versión 3.51
- Fecha de los precios: 17/06/2024
- Divisa: EUR
- Código: schneider-el (26/06/2024)

**PSCH_391** u Carátula RJ45 Keystone 2 módulos polar
Carátula RJ45 Keystone 2 módulos polar de la serie New Unica Studio de SCHNEIDER ELECTRIC, compuesto por Bastidor universal zamak ref. NU7002, Caratula RJ45 2 mód. Keystone, polar ref. NU946118, Marco 1 elemento Studio, polar ref. NU200218, realizado con tubo pvc corrugado Ø16 mm y cable UTP cat. 6. Instalado y funcionando.

| Código | Ud | Descripción | Rendimiento | Precio | Importe |
|---|---|---|---|---|---|
| SCH_NU7002 | u | Bastidor universal, referencia NU7002 de la serie New Unica de Schneider. Zamak (material) | 1.000 | 1.55 | 1.55 |
| SCH_NU946118 | u | Carátula RJ45 2 módulos Keystone, referencia NU946118 de la serie New Unica de Schneider. Color: blanco polar (material) | 1.000 | 5.81 | 5.81 |
| SCH_NU200218 | u | Marco 1 elemento, referencia NU200218 de la serie New Unica de Schneider. Color: blanco polar (material) | 1.000 | 2.23 | 2.23 |
| MTC_TPVCCF16 | m | Tubo PVC corrugado flexible Ø16 mm (material) | 8.000 | 0.27 | 2.16 |
| MTC_CUTPC6 | m | Cable UTP categoría 6 (material) | 8.000 | 0.85 | 6.80 |
| MOC004 | h | Ayudante (mano de obra) | 0.020 | 19.48 | 0.39 |
| MOC060 | h | Oficial 1ª electricista (mano de obra) | 0.130 | 21.61 | 2.81 |
| MOC061 | h | Ayudante electricista (mano de obra) | 0.130 | 19.45 | 2.53 |
|  |  | Costes directos |  |  | 24.28 |

## Recursos

**SCH_NU7002** u Bastidor universal, referencia NU7002 de la serie New Unica de Schneider. Zamak
Bastidor universal Código EAN: 3606489458218

**SCH_NU946118** u Carátula RJ45 2 módulos Keystone, referencia NU946118 de la serie New Unica de Schneider. Color: blanco polar
Conmutador 2 mod Polar Código EAN: 3606489458928

**SCH_NU200218** u Marco 1 elemento, referencia NU200218 de la serie New Unica de Schneider. Color: blanco polar
Hecho de ABS termoplástico estabilizado con UV, asegurando la durabilidad El dispositivo tiene una clasificación IP21D y un grado de protección IK04 Instalación simple y rápida Diseños bien elaborados que complementan tu espacio Puede resistir la exposición a los rayos UV y diversos productos químicos sin ningún daño Código EAN: 3606489452322
