# Base Schuko 16A 250V conexión rápida polar, marco verde

- Propiedad del archivo: CONSTRUNARIO
- Formato: FIEBDC-3/2012
- Programa: Construnario Versión 3.51
- Fecha de los precios: 17/06/2024
- Divisa: EUR
- Código: schneider-el (26/06/2024)

**PSCH_552** u Base Schuko 16A 250V conexión rápida polar, marco verde
Base Schuko 16A 250V conexión rápida polar, marco verde de la serie New Unica Studio Color de SCHNEIDER ELECTRIC, compuesto por Bastidor universal zamak ref. NU7002, Schuko conexión rápida, polar ref. NU305718, Marco 1 elemento Studio, verde blanco ref. NU280211, realizado con caja empotrar universal, tubo pvc corrugado Ø16 mm y conductor unipolar 750 V 1,5 mm2 Cu. Instalado y funcionando.

| Código | Ud | Descripción | Rendimiento | Precio | Importe |
|---|---|---|---|---|---|
| SCH_NU7002 | u | Bastidor universal, referencia NU7002 de la serie New Unica de Schneider. Zamak (material) | 1.000 | 1.55 | 1.55 |
| SCH_NU305718 | u | Enchufe Schuko, conexión rápida, referencia NU305718 de la serie New Unica de Schneider. Color: polar (material) | 1.000 | 5.51 | 5.51 |
| SCH_NU280211 | u | Marco 1 elemento, referencia NU280211 de la serie New Unica Color de Schneider. Color: verde blanco (material) | 1.000 | 5.03 | 5.03 |
| MTC_TPVCCF16 | m | Tubo PVC corrugado flexible Ø16 mm (material) | 8.000 | 0.27 | 2.16 |
| MTC_CC450750115 | m | Cable cobre H07V-K 450/750 V 1x1,5 mm2 (material) | 24.000 | 0.44 | 10.56 |
| MTC_CEU | u | Caja de empotrar universal (material) | 1.000 | 0.62 | 0.62 |
| MTC_PEQMAT | u | Pequeño material (material) | 1.000 | 0.95 | 0.95 |
| MOC004 | h | Ayudante (mano de obra) | 0.020 | 19.48 | 0.39 |
| MOC060 | h | Oficial 1ª electricista (mano de obra) | 0.080 | 21.61 | 1.73 |
| MOC061 | h | Ayudante electricista (mano de obra) | 0.080 | 19.45 | 1.56 |
|  |  | Costes directos |  |  | 30.06 |

## Recursos

**SCH_NU7002** u Bastidor universal, referencia NU7002 de la serie New Unica de Schneider. Zamak
Bastidor universal Código EAN: 3606489458218

**SCH_NU305718** u Enchufe Schuko, conexión rápida, referencia NU305718 de la serie New Unica de Schneider. Color: polar
Enchufe Schuko, conexión rápida Código EAN: 3606489454197

**SCH_NU280211** u Marco 1 elemento, referencia NU280211 de la serie New Unica Color de Schneider. Color: verde blanco
Marco 1 elemento para mecanismos eléctricos Los marcos New Unica proporcionan una gran flexibilidad de aplicación y uso gracias a su modularidad Código EAN: 3606489452742
