# Tapa cargador USB 2,1A, referencia MTN4367-6035 de la serie D-Life de Schneider. Color: ártico

- Propiedad del archivo: CONSTRUNARIO
- Formato: FIEBDC-3/2012
- Programa: Construnario Versión 3.51
- Fecha de los precios: 17/06/2024
- Divisa: EUR

**SCH_MTN43676035** u Tapa cargador USB 2,1A, referencia MTN4367-6035 de la serie D-Life de Schneider. Color: ártico
Precio: 9.50
Añádelo a tu inserto para obtener un conjunto completo Calidad del material termoplástico, sin halógenos Un sistema con muchas combinaciones posibles Fáciles de instalar Código EAN: 3606480996351
