# Tecla pulsación simple Elegance, referencia MTN625160 de Schneider. Color: aluminio

- Propiedad del archivo: CONSTRUNARIO
- Formato: FIEBDC-3/2012
- Programa: Construnario Versión 3.51
- Fecha de los precios: 17/06/2024
- Divisa: EUR

**SCH_MTN625160** u Tecla pulsación simple Elegance, referencia MTN625160 de Schneider. Color: aluminio
Precio: 8.16
Agréguelo a su interruptor o inserción de pulsador para obtener un conjunto completo. Termoplástico de calidad del material, sin halógenos. Un sistema con muchas combinaciones posibles Fáciles de instalar Código EAN: 3606485010519
