# Detector de presencia iR + regulación constante, referencia MTN630919 de Schneider. Color: blanco polar

- Propiedad del archivo: CONSTRUNARIO
- Formato: FIEBDC-3/2012
- Programa: Construnario Versión 3.51
- Fecha de los precios: 17/06/2024
- Divisa: EUR

**SCH_MTN630919** u Detector de presencia iR + regulación constante, referencia MTN630919 de Schneider. Color: blanco polar
Precio: 244.03
Detector de presencia ARGUS 360 blanco de SCHNEIDER ELECTRIC, con receptor de IR y regulación constante de iluminación para montaje en techo. Tecnología de detección por infrarojos. Con rangos de detección de hasta 8 metros de radio siguiendo las pautas de montaje especificadas. Cada bloque lógico del detector actua como un dispositivo independiente al resto de bloques, de manera que en un solo aparato físico se pueden aglutinar las funciones de hasta 5 detectores diferentes, con rangos y sensibilidades diferentes. Por cada bloque, permite configurar sus cuatro sectores por separado para diferentes funciones. Función maestro - esclavo. Sensor de luminosidad integrado desde 10 a 2000 luxes. Cada bloque permite ser configurado como detector de presencia, es decir, evaluando constantemente la luminosidad, o bien como detector de movimiento, evaluando la luminosidad solo en el momento de una detección. El tiempo configurado para el apagado puede ser fijo, o auto-ajustarse en función de la cantidad de movimientos que se detectan, de manera que se evite el apagado prematuro de las cargas. Permite el ajuste de algunos de sus parámetros mediante mando a distancia y controlar 10 funciones KNX desde un mando a distancia. Con acoplador de bus integrado. Suministro: Con borne de conexión de bus y bastidor Código EAN: 3606485099804
