# Sensor de luminosidad exterior para estación meteorológica, referencia MTN663593 de Schneider

- Propiedad del archivo: CONSTRUNARIO
- Formato: FIEBDC-3/2012
- Programa: Construnario Versión 3.51
- Fecha de los precios: 17/06/2024
- Divisa: EUR

**SCH_MTN663593** u Sensor de luminosidad exterior para estación meteorológica, referencia MTN663593 de Schneider
Precio: 189.59
El sensor de brillo es necesario para grabar y evaluar el brillo. El brillo se graba mediante un diodo fotoeléctrico y se convierte electrónicamente en una señal de salida analógica de 0 V - 10 V. Para instalación externa y conexión a la estación meteorológica REG-K/4-gang. Este dispositivo proporciona el voltaje de alimentación necesario para operar el sensor. Rango de medición: 0 a 60.000 lux, lineal. Salida: 0-10 V short-circuit-proof. Fuente de alimentación externa:. Tension 24 V DC (15-30 V DC). Consumo energético: aprox. 5 mA. Especificaciones generales:. Cable de entrada: usando fijador de tornillos PG7. Cable recomendado: 3 x 0,25 mm²). Type of protection: IP 65. Dimensiones: 58 x 35 x 64 (An. x Alt. x Prof.). Color: gris claro. Código EAN: 3606485012131
