# Válvula de bronce con retención y eje libre de Genebre. 1'' - De Genebre

- Propiedad del archivo: CONSTRUNARIO
- Formato: FIEBDC-3/2012
- Programa: Construnario Versión 3.51
- Fecha de los precios: 09/10/2024
- Divisa: EUR

**GEN_3227_06** u Válvula de bronce con retención y eje libre de Genebre. 1'' - De Genebre
Precio: 41.37
Válvula de bronce con retención y eje libre de Genebre. 1'' 1. Válvula de globo con retención y eje libre, paso total 2. Construcción en bronce s/ UNE-EN 1982 y latón s/UNE-EN 12165 3. Resto de materiales definidos en tabla adjunta 4. Extremos roscados hembra – hembra, según ISO 7/1 (EN 10226-1) 5. Empaquetadura anillo PTFE 6. Cierre del eje libre EPDM con certificado WRAS 7. Presión máxima de trabajo 16 bar (PN 16). 8. Máxima temperatura trabajo 85 ºC 9. Apto para agua fría, caliente y fluidos compatibles con el material de construcción PN 16. Paso total. Construcción en bronce UNE-EN 1982 - Latón UNE-EN 12165. Cierre EPDM (WRAS). Extremos rosca H-H - ISO 7/1 (EN 10226-1). Temperatura màxima de trabajo 100ºC. Volante de aluminio.
