# Perfil hidroexpansivo para el sellado de juntas, BENTOSTRIP de Molins

- Propiedad del archivo: CONSTRUNARIO
- Formato: FIEBDC-3/2012
- Programa: Construnario Versión 3.51
- Fecha de los precios: 09/07/2024
- Divisa: EUR

**MOL_BENTO** kg Perfil hidroexpansivo para el sellado de juntas, BENTOSTRIP de Molins
Perfil hidroexpansivo para el sellado de juntas, BENTOSTRIP de Molins Campos de aplicación: Sellado de juntas de hormigonado horizontales y verticales. Sellado de juntas de construcción en elementos prefabricados de hormigón. Sellado de juntas entre muros pantalla y losas de cimentación. Sellado de juntas para dovelas en túneles. Sellado de todo tipo de tuberías o elementos pasantes en el hormigón. Elemento de unión entre tuberías. Reparación de juntas, grietas o fisuras en el hormigón Propiedades: Expande más de un 350% en contacto con el agua, rellenando y adaptándose a la junta, presionando sobre el hormigón asegurando un perfecto sellado. Muy flexible y adaptable, permite doblarse en ángulo de hasta 180º (entre -15ºC y +50ºC). Gran capacidad para taponar cualquier posible nuevo movimiento de la junta que puede aparecer por retracción del hormigón o asentamiento de la estructura. Dispone de un tratamiento superficial retardador que le permite su empleo sobre hormigón fresco. Completamente estable, no se disuelve en agua. Soporta variaciones de humedad y ciclos seco-húmedo. Se mantiene flexible y resistente a temperaturas de hasta -15ºC. Apto para estar en contacto con agua potable. Muy fácil de colocar, sin soldaduras ni elementos de unión. No es tóxico ni irrita la piel. Consumo: Colores: Negro, verde Perfil hidroexpansivo compuesto por un 75% de bentonita de sodio natural y un 25% de goma de butilo, diseñado para el sellado de juntas y grietas con presencia de agua. Las características de impermeabilidad de la bentonita resultan de su propiedad de expandirse al contacto con el agua, lo que unido a la ductilidad de la goma confieren a estas juntas gran capacidad de sellado.
