# Adhesivo estructural epoxi para el sistema PROPAM® CARBOCOMP TEXTI, BETOPOX CARBO de Molins

- Propiedad del archivo: CONSTRUNARIO
- Formato: FIEBDC-3/2012
- Programa: Construnario Versión 3.51
- Fecha de los precios: 09/07/2024
- Divisa: EUR

**MOL_BETOCARB** kg Adhesivo estructural epoxi para el sistema PROPAM® CARBOCOMP TEXTI, BETOPOX CARBO de Molins
Adhesivo estructural epoxi para el sistema PROPAM® CARBOCOMP TEXTI, BETOPOX CARBO de Molins Campos de aplicación: Adhesión de refuerzos estructurales de tejido de fibra de carbono PROPAM® CARBOCOMP TEXTIL. Puente de unión de hormigón viejo-nuevo. Relleno de fisuras y huecos. Propiedades: Excelente adherencia para el sistema PROPAM® CARBOCOMP TEXTIL. Excelente adherencia a prácticamente la totalidad de materiales de construcción: hormigón, mortero, acero, metal, madera, etc. Altas propiedades mecánicas Al no llevar disolventes, cataliza sin pérdida de volumen. Altas resistencias mecánicas y a la abrasión. Baja viscosidad. Fácil mezclado y aplicación sobre cualquier soporte. Consumo: El consumo de BETOPOX® CARBO, puede variar en función del uso, la porosidad y absorción del soporte debiendo ajustarse en obra. Para la ejecución del sistema PROPAM® CARBOCOMP TEXTIL, el consumo aproximado de resina BETOPOX® CARBO, varía entre 0,5 y 0,8 Kg/m2. En el caso de colocación de más de una capa de tejido, el consumo se incrementará en aproximadamente 0,4 Kg/m2 por capa. Colores: BETOPOX® CARBO es un adhesivo bicomponente a base de resina epoxi libre de disolventes, especialmente indicado para la realización de refuerzos estructurales con tejido de fibra de carbono PROPAM® CARBOCOMP TEXTIL para el refuerzo de estructuras sobre hormigón, acero, fábrica de ladrillo y madera. Cumple con los requerimientos de la norma EN 1504-4. Dispone de Marcado CE 2+, para usos en edificación y obras de ingeniería civil de todo tipo.
