# Mortero adhesivo hidrofugado de muy altas prestaciones para la colocación y protección de paneles aislantes en sistemas SATE, PROPAM AISTERM FLEX de Molins

- Propiedad del archivo: CONSTRUNARIO
- Formato: FIEBDC-3/2012
- Programa: Construnario Versión 3.51
- Fecha de los precios: 09/07/2024
- Divisa: EUR

**MOL_PROAISFLEX** kg Mortero adhesivo hidrofugado de muy altas prestaciones para la colocación y protección de paneles aislantes en sistemas SATE, PROPAM AISTERM FLEX de Molins
Mortero adhesivo hidrofugado de muy altas prestaciones para la colocación y protección de paneles aislantes en sistemas SATE, PROPAM AISTERM FLEX de Molins Campos de aplicación: En sistemas SATE, para colocación y capa de protección impermeable de paneles de poliestireno expandido (EPS), extrudido (XPS), lana mineral (MW), fibra de madera, o corcho natural. En el sistema PROPAM® ANTIFISURAS, como capa armada flexible y de alta resistencia al impacto. También puede utilizarse en estructuras de hormigón como endurecedor y nivelador superficial en aleros, bajo cubiertas, etc, y en bovedillas o casetones de poliestireno expandido, respetando las instrucciones generales de aplicación del producto. Propiedades: Unión y refuerzo de paneles de aislamiento sobre gran variedad de soportes de hormigón y albañilería. Proporciona la máxima resistencia al impacto (Clase I) en el sistema SATE. Preparación del soporte previo a la realización de acabados lisos. Elevada flexibilidad, especialmente indicado como capa de refuerzo en el sistema PROPAM® ANTIFISURAS. Impermeable al agua de la lluvia. Permeable al vapor de agua. Alta tixotropía. Consumo: Fijación de los paneles de aislamiento: 4,5 kg/m2. Capa base o de refuerzo: 5,5 kg/m2. Este consumo es aproximado, ya que depende siempre de la planimetría y rugosidad de la superficie de los soportes. Colores: Blanco Es un mortero hidráulico formulado a base de cemento, áridos seleccionados, aditivos específicos y resinas impermeabilizantes, de elevada flexibilidad y resistencia al impacto, que actúa como adhesivo y capa de protección impermeabilizante de paneles de EPS, XPS, lana de vidrio, lana de roca, poliuretano, fibra de madera, corcho natural, etc.
