# Revestimiento epoxi de alta resistencia para pavimentos, PROPAM® FLOOR 150 de Molins

- Propiedad del archivo: CONSTRUNARIO
- Formato: FIEBDC-3/2012
- Programa: Construnario Versión 3.51
- Fecha de los precios: 09/07/2024
- Divisa: EUR

**MOL_PROFLO150** kg Revestimiento epoxi de alta resistencia para pavimentos, PROPAM® FLOOR 150 de Molins
Revestimiento epoxi de alta resistencia para pavimentos, PROPAM® FLOOR 150 de Molins Campos de aplicación: Revestimiento versátil, de aplicación como pintura, autonivelante o sellado de sistemas multicapa monocolor ,en suelos industriales, almacenes, parkings, etc. De aplicación sólo en interiores sobre soportes de hormigón, mortero o cementosos, para solicitaciones mecánicas y químicas altas. Propiedades: Fácil aplicación. Impermeable al agua. Elevadas resistencias mecánicas y químicas. Sin disolventes. Acabado brillante, uniforme. Fácil limpieza, pavimentos sin juntas. Posibilidad de acabados antideslizantes con el ADITIVO ANTISLIP (3-5% en peso en cada capa). Versátil. Consumo: Como pintura, a capa fina 0,20Kg/m2 por capa, mínimo de dos capas. Como sellado de sistemas multicapa monocolor 0.6Kg/m² . Como autonivelante, 1,4 Kg/m² por mm de aplicación, con un mínimo de 2 mm. Colores: Consultar Revestimiento epoxi pigmentado de dos componentes ,sin disolventes y de alta resistencia mecánica y química, diseñado para su empleo como revestimiento sobre pavimentos industriales de hormigón o mortero. Clase SR-AR1-B1,5-IR4 según UNE-EN 13813.
