# Revestimiento epoxi, transparente , con alta resistencia a la carbamatación para pavimentos, PROPAM® FLOOR 150 CARB de Molins

- Propiedad del archivo: CONSTRUNARIO
- Formato: FIEBDC-3/2012
- Programa: Construnario Versión 3.51
- Fecha de los precios: 09/07/2024
- Divisa: EUR

**MOL_PROFLO150CARB** kg Revestimiento epoxi, transparente , con alta resistencia a la carbamatación para pavimentos, PROPAM® FLOOR 150 CARB de Molins
Revestimiento epoxi, transparente , con alta resistencia a la carbamatación para pavimentos, PROPAM® FLOOR 150 CARB de Molins Campos de aplicación: Revestimiento continuo con acabado liso o antideslizante en naves Industriales, almacenes, parkings, talleres, suelos de oficinas o comerciales, áreas de producción y envasado en industria química y alimentaria, etc.. Sistema versátil, para todas las capas, en Interiores. Especialmente diseñado para aplicaciones donde se prevén condiciones de humedad a tiempos cortos de secado. Propiedades: Excelente adherencia al soporte. Exento de disolventes. Elevada resistencia mecánica y química. Buena resistencia al desgaste. Impermeable al agua, grasas, aceites. Posibilidad de altos espesores. Alta resistencia al agua y humedad a las 48h. Consumo: Como imprimación 0,25-0,30 Kg/m2. Sellados a llana de goma 0.450Kg/m² Fondos a llana metálica 0.800Kg/m² y se satura con cuarzo. Como mortero de regularización se puede mezclar con diferentes tamaños de cuarzo y cantidades en función del sistema que se utilizará. El consumo variará de 0.800 Kg/m² a 1 Kg/m². Los consumos son aproximados y dependerán del estado y absorción del soporte. Para otros sistemas de aplicación consultar con el departamento técnico. Colores: Transparente Revestimiento epoxi transparente 100% sólidos de alta resistencia a la carbamatación para preparación de morteros secos, revestimientos multicapas, o capas de sellado en pavimentos industriales. Clase SR-AR1-B1,5-IR4 según UNE-EN 13813.
