# Resina de vinil éster sin estireno de altas prestaciones en cartucho para la ejecución de anclajes químicos estructurales, PROPAM® NF VINYL de Molins

- Propiedad del archivo: CONSTRUNARIO
- Formato: FIEBDC-3/2012
- Programa: Construnario Versión 3.51
- Fecha de los precios: 09/07/2024
- Divisa: EUR

**MOL_PRONFVINYL** kg Resina de vinil éster sin estireno de altas prestaciones en cartucho para la ejecución de anclajes químicos estructurales, PROPAM® NF VINYL de Molins
Resina de vinil éster sin estireno de altas prestaciones en cartucho para la ejecución de anclajes químicos estructurales, PROPAM® NF VINYL de Molins Campos de aplicación: Fijación estructural de barras de acero corrugado en hormigón. Anclaje de varillas roscadas de alta responsabilidad sobre soportes de hormigón y piedra y fábrica de ladrillo maciza. Anclaje de esperas en conexiones de losas y forjados a muros pantalla. Fijación de placas de anclaje en elementos prefabricados. Colocación de anclajes en fachadas ventiladas. Anclaje de conectores para recrecidos en losas y forjados. Fijación de elementos pesados: luminarias, balcones, escaleras, etc. Propiedades: Excelente comportamiento en anclajes estructurales frente a cargas estáticas, dinámicas, fluencia y fatiga. Fácil y rápida aplicación mediante el sistema de cartucho coaxial y mezclador automático en boquilla. Ejecución de anclajes de forma cómoda y limpia, con garantía de mezcla correcta y homogénea. Se puede emplear en varias ocasiones sin pérdidas de material, tan solo cambiando la cánula mezcladora. Permite el anclaje sobre soportes como hormigón, ladrillo macizo, mortero, roca, etc. Libre de estireno y de muy bajo olor. Resistente a las agresiones de agentes químicos. Altas prestaciones mecánicas con pequeños empotramientos. Anclaje sin presión de expansión. Consistencia tixotrópica que permite realizar anclajes horizontales o en bóveda. Rápido endurecimiento. Aplicable sobre hormigón seco y húmedo. Permite pequeñas distancias a borde y de separación entre anclajes. Consumo: Colores: PROPAM® NF VINYL es una resina bicomponente de vinil éster sin estireno, tixotrópica y de curado rápido, envasada en cartucho coaxial con dosificación y mezcla automática en boquilla, diseñada para la ejecución de fijaciones y anclajes estructurales. Certificado ETA según ETAG 029 en mampostería.
