# Mortero de alta adherencia para la nivelación y reparación cosmética del hormigón, PROPAM® REPAR 5 de Molins

- Propiedad del archivo: CONSTRUNARIO
- Formato: FIEBDC-3/2012
- Programa: Construnario Versión 3.51
- Fecha de los precios: 09/07/2024
- Divisa: EUR

**MOL_PROREPAR5** kg Mortero de alta adherencia para la nivelación y reparación cosmética del hormigón, PROPAM® REPAR 5 de Molins
Mortero de alta adherencia para la nivelación y reparación cosmética del hormigón, PROPAM® REPAR 5 de Molins Campos de aplicación: Reparación cosmética de superficies de hormigón, en pilares, vigas, muros, cornisas, cantos de forjado, fachadas,etc. Nivelación superficial en estructuras de hormigón. Reparación superficial de piezas prefabricadas de hormigón. Revocos finos sobre muros y fachadas. Relleno de pequeños huecos y fisuras sin movimiento en el hormigón. Propiedades: Tixotrópico, aplicable en espesores hasta 5 mm. Apto para interiores y exteriores. Excelente adherencia al hormigón, incluso sobre soportes poco porosos. No precisa puente de unión. Excelente acabado superficial. Sin retracción. No fisura. No contiene cloruros. Impermeable. Excelente trabajabilidad. Consumo: 1,8 Kg / m2 y mm de espesor. Colores: Gris PROPAM® REPAR 5 es un mortero de reparación de alta adherencia monocomponente sin retracción, especialmente formulado para la nivelación y regularización de superficies y la reparación cosmética del hormigón. Cumple con los requerimientos de la clase R2 de la norma EN 1504-3. Dispone de Marcado CE 2+, para usos en edificación y obras de ingeniería civil de todo tipo.
