# Imprimación cementosa para protección de armaduras y puente de unión en hormigones y morteros, PROPAM® REPAR PRIM de Molins

- Propiedad del archivo: CONSTRUNARIO
- Formato: FIEBDC-3/2012
- Programa: Construnario Versión 3.51
- Fecha de los precios: 09/07/2024
- Divisa: EUR

**MOL_PROREPAREPRIM** kg Imprimación cementosa para protección de armaduras y puente de unión en hormigones y morteros, PROPAM® REPAR PRIM de Molins
Imprimación cementosa para protección de armaduras y puente de unión en hormigones y morteros, PROPAM® REPAR PRIM de Molins Campos de aplicación: BETOPRIM se utiliza como pasivante del acero de las armaduras para protegerlo de la corrosión en: Trabajos de rehabilitación del hormigón afectado por la corrosión de las armaduras debido a la carbonatación, ciclos hielo-deshielo, contaminación ambiental, etc. Nuevas obras sometidas a ambientes agresivos. Plantas industriales químicas, torres de refrigeración, etc. Obras marinas, pantalanes, emisarios, etc. Depuradoras de aguas residuales. Como medida preventiva en obras de hormigón armado con poco recubrimiento y con riesgo de corrosión de las armaduras o contaminado por cloruros. BETOPRIM puede utilizarse como puente de unión para mejorar la adhesión de hormigón viejo con hormigón nuevo o con morteros de reparación. Propiedades: Sus inhibidores previenen la corrosión y alargan la vida de las armaduras. Puede aplicarse sobre superficies húmedas. Perfecta compatibilidad con el acero del armado y los morteros de reparación. Forma una capa pasivadora sobre la armadura impermeable a los gases (CO2, SO2, etc.) y al agua. Excelente adherencia al acero y al hormigón. Fácil preparación y aplicación. Se amasa solo con agua. Consumo: Con 1 Kg de BETOPRIM se puede tratar de 0,8 - 1 m2. Dependiendo de la rugosidad del soporte, cada aplicación origina un espesor de capa seca de 0,5 a 1 mm. Se recomienda siempre para la protección de armaduras la aplicación de dos capas. No obstante, el consumo final dependerá en gran medida del estado y porosidad del soporte. Colores: Gris PROPAM® REPAR PRIM es un recubrimiento a base de cemento, arena de cuarzo, resinas acrílicas e inhibidores de la corrosión. Constituye un medio altamente alcalino y electroquímicamente activo, que actúa contra la corrosión, pasivando el acero y presentando una superficie rugosa. Puede emplearse como puente de unión previo a la aplicación de morteros de reparación. Cumple con los requerimientos de la norma EN 1504-7. Dispone de Marcado CE 2+, para usos en edificación y obras de ingeniería civil de todo tipo.
