# Collar de tubería a base de TPE con geotextil de polipropileno termosoldado, para el sellado y estanqueidad de tuberías y sumideros de 425 x 425 mm, PROPAM® TAPE PIPES de Molins

- Propiedad del archivo: CONSTRUNARIO
- Formato: FIEBDC-3/2012
- Programa: Construnario Versión 3.51
- Fecha de los precios: 09/07/2024
- Divisa: EUR

**MOL_PROTAPPIPE** kg Collar de tubería a base de TPE con geotextil de polipropileno termosoldado, para el sellado y estanqueidad de tuberías y sumideros de 425 x 425 mm, PROPAM® TAPE PIPES de Molins
Collar de tubería a base de TPE con geotextil de polipropileno termosoldado, para el sellado y estanqueidad de tuberías y sumideros de 425 x 425 mm, PROPAM® TAPE PIPES de Molins Campos de aplicación: Impermeabilización de sumideros en cuartos húmedos como vestuarios, cocinas, cuartos de baños y pequeños balcones o terrazas. Revestidos con baldosas o piedras naturales. Impermeabilización de sumideros, en situaciones de presión positiva constante, tanto para interior como para exterior en piscinas domésticas o de uso público, fuentes, balnearios, estanques… Revestidos con baldosas o piedras naturales. Propiedades: Gran elasticidad. Totalmente impermeable al agua. Apto para aplicaciones en inmersión permanente con PROPAM IMPEFLEX. Aplicable sobre soportes secos y húmedos. Buena resistencia química frente sales, ácidos y bases diluidos. Su geotextil de polipropileno resistente a los álcalis, garantiza su compatibilidad con los productos cementosos. Fácil de colocar. Consumo: El consumo aproximado de adhesivo cuando se utilice PROPAM IMPEFLEX será de 1,20 a 1,80 Kg. El consumo aproximado de adhesivo cuando se utilice PROPAM IMPELASTIC será de 1,10 a 1,60 Kg. El consumo puede variar dependiendo de las condiciones e irregularidades del soporte. Se recomienda la realización de una prueba in-situ para determinar el consumo exacto. Colores: Gris (Antes BETOTAPE SUMIDERO) PROPAM® TAPE PIPES es un collar de tubería a base de TPE con geotextil de polipropileno termosoldado, para el sellado de estanqueidad de sumideros de 425 x 425 mm. El sistema se fija mediante membrana acrílica PROPAM® IMPELÁSTIC o mortero de cemento de alta adherencia PROPAM® IMPE FLEX.
