# Banda elástica impermeable de altas prestaciones para el sellado de juntas y encuentros, PROPAM® TAPE SEAL de Molins

- Propiedad del archivo: CONSTRUNARIO
- Formato: FIEBDC-3/2012
- Programa: Construnario Versión 3.51
- Fecha de los precios: 09/07/2024
- Divisa: EUR

**MOL_PROTAPSEAL** kg Banda elástica impermeable de altas prestaciones para el sellado de juntas y encuentros, PROPAM® TAPE SEAL de Molins
Banda elástica impermeable de altas prestaciones para el sellado de juntas y encuentros, PROPAM® TAPE SEAL de Molins Campos de aplicación: Tratamiento de juntas y fisuras en muros, cubiertas y terrazas, depósitos de agua, depuradoras, piscinas, sótanos y galerías. Juntas entre materiales rígidos y flexibles. Sellado de grietas y fisuras irregulares en estructuras de hormigón. Impermeabilización de encuentros y medias cañas en cuartos húmedos como vestuarios, cocinas, cuartos de baños, etc. Sellados de encuentros perimetrales con fachadas. Propiedades: Gran elasticidad. Totalmente impermeable al agua. Apto para aplicaciones en inmersión permanente. Aplicable sobre soportes secos y húmedos. Buena resistencia química frente sales, ácidos y bases diluidos. Buena resistencia a los rayos UV. Buena resistencia y elasticidad incluso a bajas temperaturas. Su geotextil de polipropileno resistente a los álcalis, garantiza su compatibilidad con los productos cementosos. Fácil de colocar, empalmes sin soldadura. Consumo: El consumo aproximado de adhesivo cuando se utilice BETOPOX® 920 P será de 0,5 a 0,7 Kg por metro de junta. Empleando PROPAM IMPEFLEX/FLEXITEC de 0,8 a 1,2 Kg por metro de junta. El consumo puede variar dependiendo de las condiciones e irregularidades del soporte. Se recomienda la realización de una prueba in-situ para determinar el consumo exacto. Colores: Gris, azul (Antes BETOTAPE SEAL) PROPAM® TAPE SEAL es un sistema de sellado de altas prestaciones para juntas de dilatación, encuentros, medias cañas, grietas o fisuras, compuesto por una banda de gran elasticidad e impermeable de elastómero termoplástico (TPE) con geotextil de polipropileno termosoldado en toda su superficie y en ambas caras. Una vez fijado al soporte permite el movimiento de la junta, tanto en interiores como en exteriores. El sistema se fija mediante el adhesivo epoxi BETOPOX® 920 P, membrana de poliuretano BETOPUR, membrana acrílica PROPAM® IMPELÁSTIC o BETOPAINT 91 FIBRAS, o mortero de cemento de alta adherencia FLEXITEC/PROPAM® IMPE FLEX cuando se trate de juntas con humedad.
