# Cemento cola fluido de fraguado rápido, VAT® FLUID de Molins

- Propiedad del archivo: CONSTRUNARIO
- Formato: FIEBDC-3/2012
- Programa: Construnario Versión 3.51
- Fecha de los precios: 09/07/2024
- Divisa: EUR

**MOL_VATFLUID** kg Cemento cola fluido de fraguado rápido, VAT® FLUID de Molins
Cemento cola fluido de fraguado rápido, VAT® FLUID de Molins Campos de aplicación: Colocación de baldosa cerámica, gres, mármol, con o sin absorción, en pavimentos exteriores e interiores, sobre soportes de mortero de cemento, hormigón y pavimentos cerámicos existentes. Especialmente recomendado para la colocación de baldosas de gran formato (>2000 cm2). Indicado para la aplicación en grandes superficies y pavimentos con tránsito intenso. Aplicable en pavimentos provistos de calefacción radiante. Para la aplicación en fachadas se recomienda utilizar VAT® FLEXIBLE, PAM® ECOGEL FLEX , VAT® FLEX RAPID, PAM® ECOGEL SUPERFLEX Propiedades: Gran poder de adherencia. Consistencia fluida. Rápido endurecimiento: puesta en servicio a tránsito normal a las 3 horas aproximadamente. Consumo: El consumo aproximado de VAT® FLUID es de 1,5 kg/m2/mm de espesor. En la práctica suele ser de 5 kg/m2 aproximadamente. Colores: Gris El cemento cola VAT®.FLUID está formulado a base de cemento, áridos seleccionados, aditivos orgánicos y resinas que mejoran la trabajabilidad, retención de agua y adherencia del cemento cola.
