# Adhesivo en polvo para colocación sobre mortero fresco, VAT® TAC de Molins

- Propiedad del archivo: CONSTRUNARIO
- Formato: FIEBDC-3/2012
- Programa: Construnario Versión 3.51
- Fecha de los precios: 09/07/2024
- Divisa: EUR

**MOL_VATTAC** u Adhesivo en polvo para colocación sobre mortero fresco, VAT® TAC de Molins
Adhesivo en polvo para colocación sobre mortero fresco, VAT® TAC de Molins Campos de aplicación: Adhesivo en polvo de ligantes mixtos para la colocación de gres, mármol, gres porcelánico, con o sin absorción, de pequeño o gran formato, en forma de espolvoreo o barbotina; para uso en pavimentos interiores y exteriores sobre mortero tradicional fresco. Propiedades: Gran poder de adherencia. Facilidad de aplicación por el método tradicional de espolvoreo. Consumo: El consumo aproximado de VAT® TAC depende del tipo de encolado. Espolvoreo: ~ 1,5 kg/m2. Barbotina encolado simple: ~ 3 kg/m2. Barbotina doble encolado: ~ 5 kg/m2. Colores: Gris El adhesivo en polvo VAT® TAC está formulado a base de cemento, áridos seleccionados, aditivos orgánicos y resinas que mejoran la trabajabilidad, retención de agua y adherencia
