# Sistema de aislamiento térmico por el exterior con acabado natural base cal ultrafino, Propam® Aisterm Nature de Molins

- Propiedad del archivo: CONSTRUNARIO
- Formato: FIEBDC-3/2012
- Programa: Construnario Versión 3.51
- Fecha de los precios: 09/07/2024
- Divisa: EUR

**PROPAISTENATU** m2 Sistema de aislamiento térmico por el exterior con acabado natural base cal ultrafino, Propam® Aisterm Nature de Molins
Sistema de aislamiento térmico por el exterior con acabado natural base cal ultrafino, Propam® Aisterm Nature de Molins Aislamiento térmico por el exterior de fachadas, con el sistema Propam Aisterm NATURE "MOLINS", compuesto por: panel de EPS, Propam Aisterm CE "MOLINS", según UNE-EN 13163, de xx mm de espesor, conductividad térmica ? =0,037 W/mK y 1000x500 mm, fijado al soporte con mortero adhesivo hidrófugo Propam Aisterm Flex "MOLINS", de color blanco y fijaciones mecánicas con taco de expansión y clavo de polipropileno Propam Aisterm ABC "MOLINS" en un número mínimo de 6 uds/m2; Capa base de espesor mínimo 6 mm constituida por mortero adhesivo hidrófugo Propam Aisterm Flex "MOLINS", de color blanco, armado con malla de fibra de vidrio antiálcalis, Propam Aisterm 160 "MOLINS", de color verde, de 3,5x3,8 mm de luz de malla, 160 g/m² de masa superficial y 0,6 mm de espesor; capa de acabado de estuco mineral ultrafino Revat Cal Nature clasificado como CR-CSI-W2 según UNE EN 998-1"MOLINS", de 2 mm de espesor total, color blanco, acabado fratasado, liso, o tipo estuco veneciano sin brillo. Incluso perfiles de arranque Propam Aisterm "MOLINS", de aluminio, perfiles de cierre superior Propam Aisterm "MOLINS", de aluminio, perfiles de esquina Propam Aisterm "MOLINS", de PVC, con malla, perfiles de cierre lateral Propam Aisterm "MOLINS", de aluminio, perfiles Propam Aisterm "MOLINS", para protección de cantos, cinta adhesiva de pintor para protección de la carpintería, masilla elastómera monocomponente Betoflex MS "MOLINS" y cordón de espuma de polietileno expandido de celdas cerradas Roundex "MOLINS" para sellado de juntas. El precio incluye la ejecución de remates en los encuentros con paramentos, revestimientos u otros elementos recibidos en su superficie. Sistema de Aislamiento térmico por el exterior (SATE) de fachadas de obra nueva y rehabilitación, realizado con panel de aislamiento de EPS y terminación a base de estuco mineral ultrafino, de gran facilidad de aplicación, elevada flexibilidad y descontaminante. Este tipo de acabado representa una gran evolución en el campo de los revestimientos para sistemas SATE, ya que recupera la estética tradicional y natural que proporciona el estuco de cal, frente a la que ofrecen los revestimientos actuales convencionales, basados en soluciones acrílicas. El acabado natural de base cal ultrafino permite tres tipos de textura: liso, fratasado y tipo estuco veneciano (mate). Productos asociados: Soporte, PROPAM® AISTERM FLEX, PROPAM® AISTERM PLACA EPS, PROPAM® AISTERM TACO FIJACION, GAMA AISTERM MALLA 160, REVAT® CAL NATURE
