# Extensor para bomba sumergida, 3789 06 de Genebre. 1''x1'' - De Genebre

- Propiedad del archivo: CONSTRUNARIO
- Formato: FIEBDC-3/2012
- Programa: Construnario Versión 3.51
- Fecha de los precios: 09/10/2024
- Divisa: EUR

**GEN_3789_06** u Extensor para bomba sumergida, 3789 06 de Genebre. 1''x1'' - De Genebre
Precio: 49.59
Extensor para bomba sumergida, 3789 06 de Genebre. 1''x1'' 1. Extensor roscado con gancho 2. Construcción en acero inoxidable AISI 304 3. Soldadura TIG 4. Extremos roscados macho según ISO 228/1. 5. Presión nominal 16 bar (PN16) Extensor roscado con gancho para bombas sumergibles. Construcción en acero inoxidable AISI 304. Extremos rosca gas (BSP) M, UNE-EN 228/1.
