# Controlador automático de bombas de agua, 3254P de Genebre. Potencia 2 CV - De Genebre

- Propiedad del archivo: CONSTRUNARIO
- Formato: FIEBDC-3/2012
- Programa: Construnario Versión 3.51
- Fecha de los precios: 09/10/2024
- Divisa: EUR

**GEN_3254P** u Controlador automático de bombas de agua, 3254P de Genebre. Potencia 2 CV - De Genebre
Precio: 62.93
Para activar / desactivar el funcionamiento de una bomba ens instalaciones y suministros. Tensión de conexión 230V ( 50/60 Hz). Intensidad max. 16A. Rango de presión de arranque / paro de bomba ajustable 1 - 2,8 bar. Potencia de la bomba, hasta 2 CV. Max. presión de trabajo 10 bar. Max. temp. de trabajo 60ºC. Grado de protección IP 65.
