# Tapón para colectores, 70042 00 00 de Genebre. W24,5x1h'' - De Genebre

- Propiedad del archivo: CONSTRUNARIO
- Formato: FIEBDC-3/2012
- Programa: Construnario Versión 3.51
- Fecha de los precios: 09/10/2024
- Divisa: EUR

**GEN_70042_00_00** u Tapón para colectores, 70042 00 00 de Genebre. W24,5x1h'' - De Genebre
Precio: 6.16
Tapón para colectores, 70042 00 00 de Genebre. W24,5x1h'' 1. Construcción en latón UNE-EN 12165. 2. Acabado niquelado. 3. Rosca hembra W24,5 x 19h/1”. 4. Junta cierre en PTFE. 5. Temperatura máxima de trabajo 110ºC. 6. Presión máxima de trabajo 10 bar (PN 10). 7. Para montaje en referencias 70035 y 70176. Construcción en latón niquelado UNE-EN 12165. Junta de PTFE. Rosca hembra W24,5 x 19h/1". Temp. máx. de trabajo 110ºC. Presión máx. de trabajo 10 bar.
