# Colector de distribución, 70176 06 04 de Genebre. 1''. Salida:x 50/l 243 - De Genebre

- Propiedad del archivo: CONSTRUNARIO
- Formato: FIEBDC-3/2012
- Programa: Construnario Versión 3.51
- Fecha de los precios: 09/10/2024
- Divisa: EUR

**GEN_70176_06_04** u Colector de distribución, 70176 06 04 de Genebre. 1''. Salida:x 50/l 243 - De Genebre
Precio: 21.67
Colector de distribución, 70176 06 04 de Genebre. 1''. Salida:x 50/l 243 1. Construcción en acero inoxidable AISI 304 deformado en frio 2. Tubo principal de 40mm x 1,5mm 3. Soldadura TIG sin aporte de material 4. Tratamiento superficial decapado y electro pulido 5. Presión nominal 10 bar (PN10) 6. Temperatura de trabajo 110ºC 7. Extremos roscados hembra de G 1" s/ ISO 228/1 8. Conexiones en derivación bilaterales rosca hembra de G 1/2" según ISO 228/1 Fabricado en acero inoxidable AISI 304L. Conexión principal rosca hembra ISO 228/1 de 1". Conexiones derivadas rosca hembra ISO 228/1 de 1/2". Temperatura máxima de trabajo 110ºC. Presión máxima de trabajo 10 bar.
