# Mezclador termostático para equipos centralizados, 1443P 06 de Genebre. 1'' - De Genebre

- Propiedad del archivo: CONSTRUNARIO
- Formato: FIEBDC-3/2012
- Programa: Construnario Versión 3.51
- Fecha de los precios: 09/10/2024
- Divisa: EUR

**GEN_1443P_06** u Mezclador termostático para equipos centralizados, 1443P 06 de Genebre. 1'' - De Genebre
Precio: 718.61
Cuerpo construcción en latón UNE-EN 1982. Partes internas UNE-EN 12164. Elementos de estanqueidad internos EPDM Perox. Muelle de acero inoxidable. Extremos rosca gas (BSP) ISO 228/1. Temperatura max. de entrada 90ºC. Mínimo ?T entre entrada y salida 10ºC. Rango de regulación 35÷65ºC. Máxima presión estática 10 bar. Máxima presión dinámica 5 bar.
