# Pasillo de seguridad, FirstLane S de Automatic System - acero inoxidable - FirstLane de Automatic Systems

- Propiedad del archivo: CONSTRUNARIO
- Formato: FIEBDC-3/2012
- Programa: Construnario Versión 3.51
- Fecha de los precios: 05/09/2024
- Divisa: EUR

**AUS_FirstaLaneS** u Pasillo de seguridad, FirstLane S de Automatic System - acero inoxidable - FirstLane de Automatic Systems
Pasillo de seguridad, FirstLane S de Automatic System - acero inoxidable Alimentación eléctrica Monofásica 110 V CA (5 A) a 240 V CA (3 A) (+/-10 %) - 50/60 Hz + tierra 1 Consumo En reposo con el freno quitado: En reposo con el freno puesto: En funcionamiento: Máxima: 26 W 72 W 60 W 150 W Motores (x 2) 24 V CC - Potencia de salida 90 W Tiempo mín. de apertura o cierre 0,7 seg. 2 Número de entradas/salidas disponibles 8 entradas digitales, 6 salidas digitales (+6 si hay luces dinámicas), 3 salidas de relé Temperatura ambiente de uso De +0° a +50 °C Humedad relativa ambiente < 95 %, sin condensación Cantidad media de ciclos entre averías 5 000 000 de ciclos respetando las recomendaciones de mantenimiento Nivel sonoro 50 dB a 1 m de distancia Paso libre (longitud) 600 o 900 mm Índice de protección IP40 Conforme a las normas europeas El pasillo de acceso de seguridad de dos batientes pivotantes FirstLane ofrece un elevado flujo de paso bidireccional y una seguridad máxima. FirstLane se caracteriza por un diseño moderno y elegante con el que se adapta perfectamente a cualquier estilo arquitectónico. Además, ofrece una elevada capacidad de procesamiento y un sistema de detección exclusivo, con el que FirstLane garantiza un seguimiento preciso del usuario. FirstLane es un producto modular que se puede instalar en pasillos simples o múltiples y que puede combinarse con pasos de dimensiones estándares o anchas en un mismo conjunto. Su nueva luz dinámica opcional mejora la experiencia del usuario, ya que le muestra información mucho más intuitiva.
