# Obstáculos de alta seguridad antiterrorista (longitud de 2 a 6 m), RSB M 50 de Automatic Systems - Alta seguridad-2 de Automatic Systems

- Propiedad del archivo: CONSTRUNARIO
- Formato: FIEBDC-3/2012
- Programa: Construnario Versión 3.51
- Fecha de los precios: 05/09/2024
- Divisa: EUR

**AUS_RSBM50** u Obstáculos de alta seguridad antiterrorista (longitud de 2 a 6 m), RSB M 50 de Automatic Systems - Alta seguridad-2 de Automatic Systems
Obstáculos de alta seguridad antiterrorista (longitud de 2 a 6 m), RSB M 50 de Automatic Systems Certificado PAS68:2013 V/7500(N3)/80/90:0.2/10 Cumplimiento de normas IWA 14-1:2013 V/7200(N3C)/80/90 DOS K12 & ASTM M50 Resistencia a impactos 2.000.000 julios 7,5T a 80km/h 3,5T a 112km/h Altura del obstáculo 1000mm Longitud del obstáculo 2-3-4-5-6 m Profundidad de la base 500mm Tiempo de subida/bajada 7 / 7 segundos aumento de velocidad disponible Procedimiento de emergencia (tiempo de elevación) 1,5 segundos Ciclos hora/día 300 / 2000 En caso de fallo eléctrico, se puede bajar la placa accionando manualmente la bomba. Los dispositivos adicionales permiten bajar el obstáculo mediante un control remoto, subir y bajar el obstáculo (bomba manual) u operar de forma continua (UPS) La señalización de la operación puede realizarse mediante leds en el obstáculo, una señal acústica, semáforos o la sincronización con una barrera levadiza. Acabado: El obstáculo es de color gris antracita cubierto con una chapa antideslizante de acero o acero inoxidable. La falda de cierre es de color rojo y blanco. Activación: La bomba hidráulica y la tarjeta electrónica se encuentran en un armario que puede controlarse de forma remota desde 30 m. El obstáculo RSB M50 es un dispositivo automático escamoteable resistente frente a impactos, capaz de detener un vehículo de 7,5 t a una velocidad de 80 km/h (o de 3,5 t a 112 km/h).
