# Bolardo de alta seguridad antiterrorista, FB M50 900 1200 de Automatic Systems. Altura de 900/1200 mm - Bolardos de alta seguridad fijos de Automatic Systems

- Propiedad del archivo: CONSTRUNARIO
- Formato: FIEBDC-3/2012
- Programa: Construnario Versión 3.51
- Fecha de los precios: 05/09/2024
- Divisa: EUR

**AUS_FBM509001200** u Bolardo de alta seguridad antiterrorista, FB M50 900 1200 de Automatic Systems. Altura de 900/1200 mm - Bolardos de alta seguridad fijos de Automatic Systems
Bolardo de alta seguridad antiterrorista, FB M50 900 1200 de Automatic Systems. Altura de 900/1200 mm Cumplimiento de normas PAS68:2013 V/7500(N3)/80/90 IWA 14-1:2013 V/7200(N3C)/80/90 DOS K12 & ASTM M50 Resistencia a impactos 2.000.000 julios 7,5T a 80km/h 3,5T a 112km/h Altura del obstáculo 900 – 1200 mm Diámetro del obstáculo 275 mm Profundidad de la base 600mm Bolardo fijo No desmontable La señalización de la operación puede realizarse mediante leds en el bolardo Acabados: El bolardo está disponible en acero pintado, acero pintado moleteado o en acero inoxidable cepillado. Los bolardos FB M50 son unos dispositivos fijos resistentes frente a impactos, capaces de detener un vehículo de 7,5 t a una velocidad de 80 km/h (o de 3,5 t a 112 km/h).
