# Barrera levadiza electromecánica con viga, BL 43 C50 N1 de Automatic Systems. Longitud de 3 m - Seguridad de Automatic Systems

- Propiedad del archivo: CONSTRUNARIO
- Formato: FIEBDC-3/2012
- Programa: Construnario Versión 3.51
- Fecha de los precios: 05/09/2024
- Divisa: EUR

**AUS_BL43C50N1** u Barrera levadiza electromecánica con viga, BL 43 C50 N1 de Automatic Systems. Longitud de 3 m - Seguridad de Automatic Systems
Barrera levadiza electromecánica con viga, BL 43 C50 N1 de Automatic Systems. Longitud de 3 m Cumplimiento de normas PAS68:2013 V/1500(M1)/64/90 IWA 14-1:2013 V/1500(M1)/64/90 ASTM C50 Resistencia a impactos 250.000 julios 3,5T a 32km/h 1,5T a 64km/h Altura del obstáculo 770 mm Longitud del obstáculo 3 m Profundidad de la base 300 mm Tiempo de subida/bajada 3,5 / 5,5 segundos Ciclos hora/día 400 / 5000 La señalización de la operación puede realizarse mediante leds en la viga y en la caja de la barrera, una señal acústica y semáforos. Bloqueo de la viga Las barreras BL43 C50 son unos dispositivos automáticos escamoteables resistentes frente a impactos, capaces de detener un vehículo de 3,5 t a una velocidad de 32 km/h (o de 1,5 t a 64 km/h).
