# Válvula de globo, serie 2230 de Genebre. PN 16. 1/2'' - De Genebre

- Propiedad del archivo: CONSTRUNARIO
- Formato: FIEBDC-3/2012
- Programa: Construnario Versión 3.51
- Fecha de los precios: 09/10/2024
- Divisa: EUR

**GEN_223004** u Válvula de globo, serie 2230 de Genebre. PN 16. 1/2'' - De Genebre
Precio: 49.52
Válvula de globo, serie 2230 de Genebre. PN 16. 1/2'' 1. Válvula de globo. 2. Construcción en acero inoxidable 1.4408 (CF8M). 3. Disco compacto en acero inoxidable 316. 4. Extremos roscados según ISO 7-1 (EN 10226-1). 5. Estopada de eje en PTFE. 6. Presión máxima de trabajo 16 bar. 7. Temperatura Máxima de trabajo: 180 ºC. Rosca gas, también disponible en rosca NPT (2230N). Construcción: inox. CF8M (316) microfusión. Juntas: PTFE conexión: rosca gas ISO 7-1 (EN 10226-1). Presión máx.: 16 BAR a 120ºC 10 BAR a 180ºC. Código EAN: 8428381002758
